# Rahmenvertrag Helikopter Baumfällmaßnahmen
Angebotsaufforderung (GAEB DA XML 3.3, DA83)
Projekt: 2026-02
Währung: EUR
Vergabeart: Öffentliche Ausschreibung
Eröffnung: 04.12.2025 10:30:00
Abgabeort: Stadtverwaltung Pirmasens; Zentrale Vergabestelle; Bahnhofst
Ausführungsbeginn: 02.02.2026
Ausführungsende: 20.03.2026
Erstellt mit: GXML Toolbox V3.3 R20220330, ORCA AVA 27 27.00.00, 06.10.2026

## Vertragsbedingungen Rahmenvertrag Helikopter Baumfällmaßnahmen Pirmasens
Die Stadt Pirmasens verfügt über mehrere große Parkanlagen darunter die
größte Anlage der Waldfriedhof mit einer Gesamtfläche von 48ha.
Hierbei handelt es sich um eine Waldfläche die vor rund 100 Jahren
zu einem Friedhof ausgebaut wurde. Der Waldfriedhof Pirmasens ist als
Zonen Denkmal ausgewiesen.
Auf dem Areal des Waldfriedhof Pirmasens stehen rund 18.000 Bäume
hier von müssen jährlich zwischen 40 und 130 Bäume entnommen werden.
Eine Übersicht des Gesamtbereichs kann der Übersichtskarte entnommen werden.
Die Anzahl der zu entnehmenden Bäume ergibt sich durch die Jährliche
Baumkontrolle sowie der eventuellen Schädigung durch den Borkenkäfer
im Fichten Bestand.
Desweitern können vereinzelt Bäume in den übrigen groß Parkanlagen der
Stadt Pirmasens hinzukommen.
Durch das schwierige Gelände des Waldfriedhof Pirmasens und den sensiblen
Bereich eines Friedhofs muss mit äußerster Genauigkeit und mit dementsprechender
Sorgfalt gearbeitet werden.
Ziel der Maßnahme ist die Wiederherstellung der Verkehrssicherheit.
Die Maßnahmen sollen einmal jährlich im Zeitraum vom 01.November bis
28./29. Februar durchgeführt werden.

Die Arbeiten beinhalten : Baumfällung mittels Helicopter - Stehende Baumentnahme
Die Bäume befinden sich auf dem öffentlichen Gelände des
Waldfriedhof Pirmasens sowie Parkanlagen im Stadtgebiet Pirmasens.

Im Bereich Waldfriedhof stehen 90% der Bäume in Grababteilungen,
somit sind Grabanlagen in unmittelbarer Nähe. Die verbleibenden
10% der Bäume stehen am Rande von Grababteilungen hier sind keine
Grabanlagen vorhanden. Detaillierte Angaben zum Standort der Bäume
werden jährlich vor Maßnahmenbeginn bereitgestellt.
Die Bäume werden im Vorfeld der Maßnahme farblich markiert.
Der Waldfriedhof hat eine Gesamtfläche von ca. 48 ha und kann
mit Fahrzeugen bis 7,5t befahren werden.
Als Ablegefläche der gefällten Bäume steht ein direkt an den
Waldfriedhof grenzendes Seitental zur Verfügung.
Hier ist auch eine mögliche Start u. Landefläche für den
Helicopter (25 x 25m). Desweitern würden optional zwei weitere Flächen für
Start u. Landung zur Verfügung stehen. Alle Start und Landeflächen sind
mit LKWs bis 40t anfahrbar.
Der Waldfriedhof wird für die Durchführung der Maßnahme vollgesperrt. Diese
Sperrung wird allerdings auf maximal zwei Tag beschränkt, da ein längeres ausetzten des
Bestattungsdienstes nicht möglich ist. Somit muss der Helicopter
eine minimum Traglast / Transportgewicht von 2400kg aufweisen. Damit eine
Abarbeitung in kürzester Zeit gewährleistet werden kann
Dabei ist die Einhaltung aller UVV und BG Vorschriften bezugnehmend
auf alle anzuwendeten Arbeitsverfahren unumgänglich.
Eine vorherige Besichtigung des Grundstückes und der
zu fällenden Bäume vor Angebotsabgabe ist unbedingt notwendig.
Der Bestattungsdienst wird für diese Tage ausgesetzt,
dadurch ist eine genaue Terminabsprache im Vorfeld unumgänglich.

Das Aufarbeiten der gefällten Bäume auf dem Ablegeplatz wird durch
den Wirtschafts- und Servicebetrieb der Stadt Pirmasens durchgeführt.
Am Tag der Baumfällungen stehen drei Mitarbeiter und eine Forstmaschine/
Bagger mit Forstgreifzange zur Koordinierung bereit.

Besondere Sorgfalt ist auf den Schutz der Gräber, Denkmäler und umliegenden
Strukturen zu legen, da diese unter Denkmalschutz stehen.
Für entstandene Schäden an Grabanlagen oder sonstiger Friedhofseinrichtung
haftet der Auftragnehmer. Dies umfasst sowohl unmittelbare Schäden durch
Fällmaterial als auch Schäden durch den Helikopter. Hierbei sollte der
Abwind (Downwash) des Helikopters beachtet werden damit Schäden
an Grabbepflanzung bzw Grabschmuck vermieden werden.
Um solche Schäden zu minimieren, sind entsprechende Schutzmaßnahmen im
Vorfeld, sowie das Sichern von losen Gegenständen und das eventuelle Abdecken
empfindlicher Bereiche zu treffen.
Entstandene Schäden sind unverzüglich der Friedhofsverwaltung zu
melden.
Eine eventuelle Schadensabwicklung läuft informell über die Friedhofs-
Verwaltung jedoch dann zwischen AN und Geschädigten.

Im Bereich Städtischer Parkanlagen werden auch hier die Anlagen für den
Zeitraum der Maßnahme vollgesperrt
Die Bäume werden auch hier im Vorfeld der Maßnahme farblich markiert.
Ablageflächen stehen auch hier innerhalb der Parkanlagen zur Verfügung.

Bei Angebotsabgabe sind die Skt-Bescheinigungen oder vergleichbare
Zertifizierungen der ausführenden Kletterer beizufügen.
Diese Zertifikate und Bescheinigungen müssen auf der Baustelle
vorhanden sein und sind den zuständigen Behörden bzw. dem
Auftraggeber auf Verlangen vorzuzeigen.

## 00 Rahmenvertrag über Helikopter Baumfällmaßnahmen (Stehende Ba

### Titel 01 Positionierung und Baustelleneinrichtung

**01.1 Positionierung und Überflug**
Positionierung und Überflug des Helicopters

Kosten für Überflug des Helikopters zum Einsatzort Pirmasens Waldfriedhof sowie Bereitstellung des Helikopters zur Durchführung der arbeiten

Leistung je Einzelauftrag
Menge: 2,000 psch

**01.2 Baustelleneinrichtung und Installation**
Baustelleneinrichtung und herstellen der Infrastruktur

Herstellen der benötigten Infrastruktur zur Abwicklung von Helikopter Starts und Landungen. Sowie die Bereitstellung der Betankung des Helikopters.

Leistung je Einzelauftrag
Menge: 2,000 psch

### Titel 02 Leistungsverzeichnis Baumfällungen mittels Helicopter

**02.1 Rotation Baumfällung Stehende Baumentnahme mittels Helicopter**
Die zufällenden Bäume haben eine
Höhe: 20 - 50 m
und einen
BHD: 40 - 100 cm
Die Baumarten umfassen Pinus syl., Picea ab., Fagus syl., Quercus rob., Betula pen. und Pseudotsuga men.
Der längste Flugweg von Ablagepunkt zum Baum beträgt
Luftlinie ca. 1000m

In der Rotation inbegriffen sind
Vorbereitung der Bäume zum Transport
Stehende Baumfällung mittels Helicopter
Ablage der Bäume auf der Ablagefläche

Die Aufarbeitung erfolgt durch den Wirtschafts- und
Servicebetrieb der Stadt Pirmasens

Jährlich würden zwischen 40 und 130 Bäume entnommen

Geschätze max Gesamtmenge
Menge: 432,000 St
